# Deckensanierung AM Freudenberg 2026
Angebotsaufforderung (GAEB 90, DA83)
Währung: EUR
Auftraggeber: Autobahn GmbH des Bundes

## Deckensanierung AM Freudenberg 2026
Datum: 15.04.26

### Abschnitt 00 Deckensanierung AM Freudenberg 2026

#### Unterabschnitt 00.00 Baustelleneinrichtung

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**00.00.0002 Baustelle räumen Sämtl. LV-Abschn.**
StL-Nr. 21910111201
Baustelle von allen Geräten, Anlagen, Einrichtungen und
dgl. räumen. Benutzte Flächen und Wege entsprechend dem
ursprünglichen Zustand herrichten. Soweit nicht für
bestimmte Leistungen für das Räumen der Baustelle gesonderte Positionen im Leistungsverzeichnis enthalten
sind, gilt die Pauschale
für alle Leistungen sämtlicher Abschnitte des Leistungsverzeichnisses.
Menge: 1,000 Psch
Zuordnung: 101

#### Unterabschnitt 00.01 Verkehrssicherung

*Hinweis*
Schadstelle 1
Baulänge 300,00 m

**00.01.0001 Verk.sich. kürzerer Dauer durchf.*stat. Arbeitsst.*bei Dunkelheit Anordnung n. Unt.**
StL-Nr. 22110513590109219
Verkehrssicherung an Arbeitsstellen von kürzerer Dauer
betriebsfertig aufbauen, vorhalten, warten, instand
setzen, betreiben und abbauen. Vorübergehende Verkehrssicherungsmaßnahmen durchführen.
Nach RSA, Regelplan 'SP 6 '
Für stationäre Arbeitsstelle.
Gesamtdauer der Verkehrsführung 'Slot Management AM
Freudenberg '
Bei Dunkelheit.
Verkehrsrechtliche Anordnung nach Unterlagen des AG
einholen und zugehörige Unterlagen erstellen. Erforderliche Ortsbesichtigungen zur Erstellung der Planunterlagen für die verkehrsrechtliche Anordnung durchführen.
Anfallende Gebühren 'sind einzukalkulieren '
Menge: 2,000 St
Zuordnung: 105

*Hinweis*
Schadstelle 2
Baulänge 45,00 m

**00.01.0002 Verk.sich. kürzerer Dauer durchf.*stat. Arbeitsst.*bei Dunkelheit Anordnung n. Unt.**
StL-Nr. 22110513590109219
Verkehrssicherung an Arbeitsstellen von kürzerer Dauer
betriebsfertig aufbauen, vorhalten, warten, instand
setzen, betreiben und abbauen. Vorübergehende Verkehrssicherungsmaßnahmen durchführen.
Nach RSA, Regelplan 'SP 6 und Musterplan Nr. 1'
Für stationäre Arbeitsstelle.
Gesamtdauer der Verkehrsführung 'Slot Management AM
Freudenberg'
Bei Dunkelheit.
Verkehrsrechtliche Anordnung nach Unterlagen des AG
einholen und zugehörige Unterlagen erstellen. Erforderliche Ortsbesichtigungen zur Erstellung der Planunterlagen für die verkehrsrechtliche Anordnung durchführen.
Anfallende Gebühren 'sind einzukalkulieren '
Menge: 2,000 St
Zuordnung: 105

*Hinweis*
Schadstelle 3
Baulänge 365,00 m

**00.01.0003 Verk.sich. kürzerer Dauer durchf.*stat. Arbeitsst.*bei Dunkelheit Anordnung n. Unt.**
StL-Nr. 22110513590109219
Verkehrssicherung an Arbeitsstellen von kürzerer Dauer
betriebsfertig aufbauen, vorhalten, warten, instand
setzen, betreiben und abbauen. Vorübergehende Verkehrssicherungsmaßnahmen durchführen.
Nach RSA, Regelplan 'SP 4 '
Für stationäre Arbeitsstelle.
Gesamtdauer der Verkehrsführung 'Slot Mangement AM
Freudenberg '
Bei Dunkelheit.
Verkehrsrechtliche Anordnung nach Unterlagen des AG
einholen und zugehörige Unterlagen erstellen. Erforderliche Ortsbesichtigungen zur Erstellung der Planunterlagen für die verkehrsrechtliche Anordnung durchführen.
Anfallende Gebühren 'sind einzukalkulieren '
Menge: 2,000 St
Zuordnung: 105

*Hinweis*
Schadstelle 4
Baulänge 35,00 m

**00.01.0004 Verk.sich. kürzerer Dauer durchf.*stat. Arbeitsst.*bei Dunkelheit Anordnung n. Unt.**
StL-Nr. 22110513590109219
Verkehrssicherung an Arbeitsstellen von kürzerer Dauer
betriebsfertig aufbauen, vorhalten, warten, instand
setzen, betreiben und abbauen. Vorübergehende Verkehrssicherungsmaßnahmen durchführen.
Nach RSA, Regelplan 'SP 4 und Musterplan Nr. 3 '
Für stationäre Arbeitsstelle.
Gesamtdauer der Verkehrsführung 'Slot Management AM
Freudenberg '
Bei Dunkelheit.
Verkehrsrechtliche Anordnung nach Unterlagen des AG
einholen und zugehörige Unterlagen erstellen. Erforderliche Ortsbesichtigungen zur Erstellung der Planunterlagen für die verkehrsrechtliche Anordnung durchführen.
Anfallende Gebühren 'sind einzukalkulieren '
Menge: 2,000 St
Zuordnung: 105

*Hinweis*
Schadstelle 5
Baulange 360,00 m

**00.01.0005 Verk.sich. kürzerer Dauer durchf.*stat. Arbeitsst.*bei Dunkelheit Anordnung n. Unt.**
StL-Nr. 22110513590109219
Verkehrssicherung an Arbeitsstellen von kürzerer Dauer
betriebsfertig aufbauen, vorhalten, warten, instand
setzen, betreiben und abbauen. Vorübergehende Verkehrssicherungsmaßnahmen durchführen.
Nach RSA, Regelplan 'SP 6 '
Für stationäre Arbeitsstelle.
Gesamtdauer der Verkehrsführung 'Slot Management  '
Bei Dunkelheit.
Verkehrsrechtliche Anordnung nach Unterlagen des AG
einholen und zugehörige Unterlagen erstellen. Erforderliche Ortsbesichtigungen zur Erstellung der Planunterlagen für die verkehrsrechtliche Anordnung durchführen.
Anfallende Gebühren 'sind einzukalkulieren '
Menge: 2,000 St
Zuordnung: 105

*Hinweis*
Schadstelle 6
Baulänge 60,00 m

**00.01.0006 Verk.sich. kürzerer Dauer durchf.*stat. Arbeitsst.*bei Dunkelheit Anordnung n. Unt.**
StL-Nr. 22110513590109219
Verkehrssicherung an Arbeitsstellen von kürzerer Dauer
betriebsfertig aufbauen, vorhalten, warten, instand
setzen, betreiben und abbauen. Vorübergehende Verkehrssicherungsmaßnahmen durchführen.
Nach RSA, Regelplan 'SP 5 und Musterplan Nr. 5 '
Für stationäre Arbeitsstelle.
Gesamtdauer der Verkehrsführung 'Slot Management AM
Freudenberg '
Bei Dunkelheit.
Verkehrsrechtliche Anordnung nach Unterlagen des AG
einholen und zugehörige Unterlagen erstellen. Erforderliche Ortsbesichtigungen zur Erstellung der Planunterlagen für die verkehrsrechtliche Anordnung durchführen.
Anfallende Gebühren 'sind einzukalkulieren '
Menge: 2,000 St
Zuordnung: 105

*Hinweis*
Schadstelle 7
Baulänge 610,00 m

**00.01.0007 Verk.sich. kürzerer Dauer durchf.*stat. Arbeitsst.*bei Dunkelheit Anordnung n. Unt.**
StL-Nr. 22110513590109219
Verkehrssicherung an Arbeitsstellen von kürzerer Dauer
betriebsfertig aufbauen, vorhalten, warten, instand
setzen, betreiben und abbauen. Vorübergehende Verkehrssicherungsmaßnahmen durchführen.
Nach RSA, Regelplan 'SP 2 '
Für stationäre Arbeitsstelle.
Gesamtdauer der Verkehrsführung 'Slot Management AM
Freudenberg '
Bei Dunkelheit.
Verkehrsrechtliche Anordnung nach Unterlagen des AG
einholen und zugehörige Unterlagen erstellen. Erforderliche Ortsbesichtigungen zur Erstellung der Planunterlagen für die verkehrsrechtliche Anordnung durchführen.
Anfallende Gebühren 'sind einzukalkulieren '
Menge: 3,000 St
Zuordnung: 105

*Hinweis*
Schadstelle 8
Baulänge 194,00 m

**00.01.0008 Verk.sich. kürzerer Dauer durchf.*stat. Arbeitsst.*bei Dunkelheit Anordnung n. Unt.**
StL-Nr. 22110513590109219
Verkehrssicherung an Arbeitsstellen von kürzerer Dauer
betriebsfertig aufbauen, vorhalten, warten, instand
setzen, betreiben und abbauen. Vorübergehende Verkehrssicherungsmaßnahmen durchführen.
Nach RSA, Regelplan 'SP 2 und Musterplan Nr. 7 '
Für stationäre Arbeitsstelle.
Gesamtdauer der Verkehrsführung 'Slot MAnagement AM
Freudenberg '
Bei Dunkelheit.
Verkehrsrechtliche Anordnung nach Unterlagen des AG
einholen und zugehörige Unterlagen erstellen. Erforderliche Ortsbesichtigungen zur Erstellung der Planunterlagen für die verkehrsrechtliche Anordnung durchführen.
Anfallende Gebühren 'sind einzukalkulieren '
Menge: 2,000 St
Zuordnung: 105

*Hinweis*
Schadstelle 9
Baulänge 202,00 m

**00.01.0009 Verk.sich. kürzerer Dauer durchf.*stat. Arbeitsst.*bei Dunkelheit Anordnung n. Unt.**
StL-Nr. 22110513590109219
Verkehrssicherung an Arbeitsstellen von kürzerer Dauer
betriebsfertig aufbauen, vorhalten, warten, instand
setzen, betreiben und abbauen. Vorübergehende Verkehrssicherungsmaßnahmen durchführen.
Nach RSA, Regelplan 'siehe beigefügte Schadensliste
2026 '
Für stationäre Arbeitsstelle.
Gesamtdauer der Verkehrsführung 'Slot Management AM
Freudenberg '
Bei Dunkelheit.
Verkehrsrechtliche Anordnung nach Unterlagen des AG
einholen und zugehörige Unterlagen erstellen. Erforderliche Ortsbesichtigungen zur Erstellung der Planunterlagen für die verkehrsrechtliche Anordnung durchführen.
Anfallende Gebühren 'sind einzukalkulieren '
Menge: 2,000 St
Zuordnung: 105

*Hinweis*
Schadstelle 10
Baulänge 360,00 m

**00.01.0010 Verk.sich. kürzerer Dauer durchf.*stat. Arbeitsst.*bei Dunkelheit Anordnung n. Unt.**
StL-Nr. 22110513590109219
Verkehrssicherung an Arbeitsstellen von kürzerer Dauer
betriebsfertig aufbauen, vorhalten, warten, instand
setzen, betreiben und abbauen. Vorübergehende Verkehrssicherungsmaßnahmen durchführen.
Nach RSA, Regelplan 'siehe beigefügte Schadensliste
2026 '
Für stationäre Arbeitsstelle.
Gesamtdauer der Verkehrsführung 'Slot Management AM
Freudenberg '
Bei Dunkelheit.
Verkehrsrechtliche Anordnung nach Unterlagen des AG
einholen und zugehörige Unterlagen erstellen. Erforderliche Ortsbesichtigungen zur Erstellung der Planunterlagen für die verkehrsrechtliche Anordnung durchführen.
Anfallende Gebühren 'sind einzukalkulieren '
Menge: 2,000 St
Zuordnung: 105

*Hinweis*
Schadstelle 11
Baulänge 390,00 m

**00.01.0011 Verk.sich. kürzerer Dauer durchf.*stat. Arbeitsst.*bei Dunkelheit Anordnung n. Unt.**
StL-Nr. 22110513590109219
Verkehrssicherung an Arbeitsstellen von kürzerer Dauer
betriebsfertig aufbauen, vorhalten, warten, instand
setzen, betreiben und abbauen. Vorübergehende Verkehrssicherungsmaßnahmen durchführen.
Nach RSA, Regelplan 'SP 2 '
Für stationäre Arbeitsstelle.
Gesamtdauer der Verkehrsführung 'Slot Management AM
Freudenberg '
Bei Dunkelheit.
Verkehrsrechtliche Anordnung nach Unterlagen des AG
einholen und zugehörige Unterlagen erstellen. Erforderliche Ortsbesichtigungen zur Erstellung der Planunterlagen für die verkehrsrechtliche Anordnung durchführen.
Anfallende Gebühren 'sind einzukalkulieren '
Menge: 2,000 St
Zuordnung: 105

*Hinweis*
Schadstelle 12
Baulänge 260,00 m

**00.01.0012 Verk.sich. kürzerer Dauer durchf.*stat. Arbeitsst.*bei Dunkelheit Anordnung n. Unt.**
StL-Nr. 22110513590109219
Verkehrssicherung an Arbeitsstellen von kürzerer Dauer
betriebsfertig aufbauen, vorhalten, warten, instand
setzen, betreiben und abbauen. Vorübergehende Verkehrssicherungsmaßnahmen durchführen.
Nach RSA, Regelplan 'siehe beigefügte Schadensliste
2026 '
Für stationäre Arbeitsstelle.
Gesamtdauer der Verkehrsführung 'Slot Management AM
Freudenberg '
Bei Dunkelheit.
Verkehrsrechtliche Anordnung nach Unterlagen des AG
einholen und zugehörige Unterlagen erstellen. Erforderliche Ortsbesichtigungen zur Erstellung der Planunterlagen für die verkehrsrechtliche Anordnung durchführen.
Anfallende Gebühren 'sind einzukalkulieren '
Menge: 2,000 St
Zuordnung: 105

*Hinweis*
Schadstelle 13
Baulänge 517,00 m

**00.01.0013 Verk.sich. kürzerer Dauer durchf.*stat. Arbeitsst.*bei Dunkelheit Anordnung n. Unt.**
StL-Nr. 22110513590109219
Verkehrssicherung an Arbeitsstellen von kürzerer Dauer
betriebsfertig aufbauen, vorhalten, warten, instand
setzen, betreiben und abbauen. Vorübergehende Verkehrssicherungsmaßnahmen durchführen.
Nach RSA, Regelplan 'SP 6 und N2/1 '
Für stationäre Arbeitsstelle.
Gesamtdauer der Verkehrsführung 'Slot Management AM
Freudenberg '
Bei Dunkelheit.
Verkehrsrechtliche Anordnung nach Unterlagen des AG
einholen und zugehörige Unterlagen erstellen. Erforderliche Ortsbesichtigungen zur Erstellung der Planunterlagen für die verkehrsrechtliche Anordnung durchführen.
Anfallende Gebühren 'sind einzukalkulieren '
Menge: 3,000 St
Zuordnung: 105

*Hinweis*
Schadstelle 14
Baulänge 137,00 m

**00.01.0014 Verk.sich. kürzerer Dauer durchf.*stat. Arbeitsst.*bei Dunkelheit Anordnung n. Unt.**
StL-Nr. 22110513590109219
Verkehrssicherung an Arbeitsstellen von kürzerer Dauer
betriebsfertig aufbauen, vorhalten, warten, instand
setzen, betreiben und abbauen. Vorübergehende Verkehrssicherungsmaßnahmen durchführen.
Nach RSA, Regelplan 'SP 1 '
Für stationäre Arbeitsstelle.
Gesamtdauer der Verkehrsführung 'Slot Management Am
Freudenberg '
Bei Dunkelheit.
Verkehrsrechtliche Anordnung nach Unterlagen des AG
einholen und zugehörige Unterlagen erstellen. Erforderliche Ortsbesichtigungen zur Erstellung der Planunterlagen für die verkehrsrechtliche Anordnung durchführen.
Anfallende Gebühren 'sind einzukalkulieren '
Menge: 2,000 St
Zuordnung: 105

*Hinweis*
Schadstelle 15
Baulänge 495,00 m

**00.01.0015 Verk.sich. kürzerer Dauer durchf.*stat. Arbeitsst.*bei Dunkelheit Anordnung n. Unt.**
StL-Nr. 22110513590109219
Verkehrssicherung an Arbeitsstellen von kürzerer Dauer
betriebsfertig aufbauen, vorhalten, warten, instand
setzen, betreiben und abbauen. Vorübergehende Verkehrssicherungsmaßnahmen durchführen.
Nach RSA, Regelplan 'SP 4 '
Für stationäre Arbeitsstelle.
Gesamtdauer der Verkehrsführung 'Slot Management AM
Freudenberg '
Bei Dunkelheit.
Verkehrsrechtliche Anordnung nach Unterlagen des AG
einholen und zugehörige Unterlagen erstellen. Erforderliche Ortsbesichtigungen zur Erstellung der Planunterlagen für die verkehrsrechtliche Anordnung durchführen.
Anfallende Gebühren 'sind einzukalkulieren '
Menge: 3,000 St
Zuordnung: 105

*Hinweis*
Schadstelle 16
Baulänge 108,00 m

**00.01.0016 Verk.sich. kürzerer Dauer durchf.*stat. Arbeitsst.*bei Dunkelheit Anordnung n. Unt.**
StL-Nr. 22110513590109219
Verkehrssicherung an Arbeitsstellen von kürzerer Dauer
betriebsfertig aufbauen, vorhalten, warten, instand
setzen, betreiben und abbauen. Vorübergehende Verkehrssicherungsmaßnahmen durchführen.
Nach RSA, Regelplan 'N2/1 '
Für stationäre Arbeitsstelle.
Gesamtdauer der Verkehrsführung 'Slot Management AM
Freudenberg '
Bei Dunkelheit.
Verkehrsrechtliche Anordnung nach Unterlagen des AG
einholen und zugehörige Unterlagen erstellen. Erforderliche Ortsbesichtigungen zur Erstellung der Planunterlagen für die verkehrsrechtliche Anordnung durchführen.
Anfallende Gebühren 'sind einzukalkulieren '
Menge: 2,000 St
Zuordnung: 105

*Hinweis*
Schadstelle 17
Baulänge 570,00 m

**00.01.0017 Verk.sich. kürzerer Dauer durchf.*stat. Arbeitsst.*bei Dunkelheit Anordnung n. Unt.**
StL-Nr. 22110513590109219
Verkehrssicherung an Arbeitsstellen von kürzerer Dauer
betriebsfertig aufbauen, vorhalten, warten, instand
setzen, betreiben und abbauen. Vorübergehende Verkehrssicherungsmaßnahmen durchführen.
Nach RSA, Regelplan 'SP 4 '
Für stationäre Arbeitsstelle.
Gesamtdauer der Verkehrsführung 'Slot Management AM
Freundenberg  '
Bei Dunkelheit.
Verkehrsrechtliche Anordnung nach Unterlagen des AG
einholen und zugehörige Unterlagen erstellen. Erforderliche Ortsbesichtigungen zur Erstellung der Planunterlagen für die verkehrsrechtliche Anordnung durchführen.
Anfallende Gebühren 'sind einzukalkulieren '
Menge: 4,000 St
Zuordnung: 105

*Hinweis*
Schadstelle 18
Baulänge 770,00 m

**00.01.0018 Verk.sich. kürzerer Dauer durchf.*stat. Arbeitsst.*bei Dunkelheit Anordnung n. Unt.**
StL-Nr. 22110513590109219
Verkehrssicherung an Arbeitsstellen von kürzerer Dauer
betriebsfertig aufbauen, vorhalten, warten, instand
setzen, betreiben und abbauen. Vorübergehende Verkehrssicherungsmaßnahmen durchführen.
Nach RSA, Regelplan 'Sperrung Rampe Ri Köln, Umleitung
über B 54, AS Kreuztal, zusätzlich N2/1 '
Für stationäre Arbeitsstelle.
Gesamtdauer der Verkehrsführung 'Slot Management AM
Freudenberg '
Bei Dunkelheit.
Verkehrsrechtliche Anordnung nach Unterlagen des AG
einholen und zugehörige Unterlagen erstellen. Erforderliche Ortsbesichtigungen zur Erstellung der Planunterlagen für die verkehrsrechtliche Anordnung durchführen.
Anfallende Gebühren 'sind einzukalkulieren '
Menge: 5,000 St
Zuordnung: 105

*Hinweis*
Schadstelle 19
Baulänge 600,00 m

**00.01.0019 Verk.sich. kürzerer Dauer durchf.*stat. Arbeitsst.*bei Dunkelheit Anordnung n. Unt.**
StL-Nr. 22110513590109219
Verkehrssicherung an Arbeitsstellen von kürzerer Dauer
betriebsfertig aufbauen, vorhalten, warten, instand
setzen, betreiben und abbauen. Vorübergehende Verkehrssicherungsmaßnahmen durchführen.
Nach RSA, Regelplan 'N2/1 und N2/5S '
Für stationäre Arbeitsstelle.
Gesamtdauer der Verkehrsführung 'Slot Management AM
Freudenberg '
Bei Dunkelheit.
Verkehrsrechtliche Anordnung nach Unterlagen des AG
einholen und zugehörige Unterlagen erstellen. Erforderliche Ortsbesichtigungen zur Erstellung der Planunterlagen für die verkehrsrechtliche Anordnung durchführen.
Anfallende Gebühren 'sind einzukalkulieren '
Menge: 5,000 St
Zuordnung: 105

*Hinweis*
Schadstelle 20
Baulänge 430,00 m

**00.01.0020 Verk.sich. kürzerer Dauer durchf.*stat. Arbeitsst.*bei Dunkelheit Anordnung n. Unt.**
StL-Nr. 22110513590109219
Verkehrssicherung an Arbeitsstellen von kürzerer Dauer
betriebsfertig aufbauen, vorhalten, warten, instand
setzen, betreiben und abbauen. Vorübergehende Verkehrssicherungsmaßnahmen durchführen.
Nach RSA, Regelplan 'N2/1 und N2/5S '
Für stationäre Arbeitsstelle.
Gesamtdauer der Verkehrsführung 'Slot Management AM
Freudenberg '
Bei Dunkelheit.
Verkehrsrechtliche Anordnung nach Unterlagen des AG
einholen und zugehörige Unterlagen erstellen. Erforderliche Ortsbesichtigungen zur Erstellung der Planunterlagen für die verkehrsrechtliche Anordnung durchführen.
Anfallende Gebühren 'sind einzukalkulieren '
Menge: 2,000 St
Zuordnung: 105

*Hinweis*
Schadstelle 21
Baulänge 2800,00 m

**00.01.0021 Verk.sich. kürzerer Dauer durchf.*stat. Arbeitsst.*bei Dunkelheit Anordnung n. Unt.**
StL-Nr. 22110513590109219
Verkehrssicherung an Arbeitsstellen von kürzerer Dauer
betriebsfertig aufbauen, vorhalten, warten, instand
setzen, betreiben und abbauen. Vorübergehende Verkehrssicherungsmaßnahmen durchführen.
Nach RSA, Regelplan 'N3/6S '
Für stationäre Arbeitsstelle.
Gesamtdauer der Verkehrsführung 'Slot Management AM
Freudenberg '
Bei Dunkelheit.
Verkehrsrechtliche Anordnung nach Unterlagen des AG
einholen und zugehörige Unterlagen erstellen. Erforderliche Ortsbesichtigungen zur Erstellung der Planunterlagen für die verkehrsrechtliche Anordnung durchführen.
Anfallende Gebühren 'sind einzukalkulieren '
Menge: 6,000 St
Zuordnung: 105

*Hinweis*
Schadstelle 22
Baulänge 1000,00 m

**00.01.0022 Verk.sich. kürzerer Dauer durchf.*stat. Arbeitsst.*bei Dunkelheit Anordnung n. Unt.**
StL-Nr. 22110513590109219
Verkehrssicherung an Arbeitsstellen von kürzerer Dauer
betriebsfertig aufbauen, vorhalten, warten, instand
setzen, betreiben und abbauen. Vorübergehende Verkehrssicherungsmaßnahmen durchführen.
Nach RSA, Regelplan 'N2/5S '
Für stationäre Arbeitsstelle.
Gesamtdauer der Verkehrsführung 'Slot Management AM
Freudenberg '
Bei Dunkelheit.
Verkehrsrechtliche Anordnung nach Unterlagen des AG
einholen und zugehörige Unterlagen erstellen. Erforderliche Ortsbesichtigungen zur Erstellung der Planunterlagen für die verkehrsrechtliche Anordnung durchführen.
Anfallende Gebühren 'sind einzukalkulieren '
Menge: 2,000 St
Zuordnung: 105

*Hinweis*
Schadstelle 23
Baulänge 400,00 m

**00.01.0023 Verk.sich. kürzerer Dauer durchf.*stat. Arbeitsst.*bei Dunkelheit Anordnung n. Unt.**
StL-Nr. 22110513590109219
Verkehrssicherung an Arbeitsstellen von kürzerer Dauer
betriebsfertig aufbauen, vorhalten, warten, instand
setzen, betreiben und abbauen. Vorübergehende Verkehrssicherungsmaßnahmen durchführen.
Nach RSA, Regelplan 'N2/5S '
Für stationäre Arbeitsstelle.
Gesamtdauer der Verkehrsführung 'Slot Management AM
Freudenberg '
Bei Dunkelheit.
Verkehrsrechtliche Anordnung nach Unterlagen des AG
einholen und zugehörige Unterlagen erstellen. Erforderliche Ortsbesichtigungen zur Erstellung der Planunterlagen für die verkehrsrechtliche Anordnung durchführen.
Anfallende Gebühren 'sind einzukalkulieren '
Menge: 2,000 St
Zuordnung: 105

*Hinweis*
Schadstelle 24
Baulänge 700,00 m

**00.01.0024 Verk.sich. kürzerer Dauer durchf.*stat. Arbeitsst.*bei Dunkelheit Anordnung n. Unt.**
StL-Nr. 22110513590109219
Verkehrssicherung an Arbeitsstellen von kürzerer Dauer
betriebsfertig aufbauen, vorhalten, warten, instand
setzen, betreiben und abbauen. Vorübergehende Verkehrssicherungsmaßnahmen durchführen.
Nach RSA, Regelplan 'N2/5S '
Für stationäre Arbeitsstelle.
Gesamtdauer der Verkehrsführung 'Slot Management AM
Freudenberg '
Bei Dunkelheit.
Verkehrsrechtliche Anordnung nach Unterlagen des AG
einholen und zugehörige Unterlagen erstellen. Erforderliche Ortsbesichtigungen zur Erstellung der Planunterlagen für die verkehrsrechtliche Anordnung durchführen.
Anfallende Gebühren 'sind einzukalkulieren '
Menge: 3,000 St
Zuordnung: 105

*Hinweis*
Schadstelle 25
Baulänge 200,00 m

**00.01.0025 Verk.sich. kürzerer Dauer durchf.*stat. Arbeitsst.*bei Dunkelheit Anordnung n. Unt.**
StL-Nr. 22110513590109219
Verkehrssicherung an Arbeitsstellen von kürzerer Dauer
betriebsfertig aufbauen, vorhalten, warten, instand
setzen, betreiben und abbauen. Vorübergehende Verkehrssicherungsmaßnahmen durchführen.
Nach RSA, Regelplan 'N3/4 und N3/2 '
Für stationäre Arbeitsstelle.
Gesamtdauer der Verkehrsführung 'Slot Management AM
Freudenberg '
Bei Dunkelheit.
Verkehrsrechtliche Anordnung nach Unterlagen des AG
einholen und zugehörige Unterlagen erstellen. Erforderliche Ortsbesichtigungen zur Erstellung der Planunterlagen für die verkehrsrechtliche Anordnung durchführen.
Anfallende Gebühren 'sind einzukalkulieren '
Menge: 5,000 St
Zuordnung: 105

*Hinweis*
Schadstelle 26
Baulänge 115,00 m

**00.01.0026 Verk.sich. kürzerer Dauer durchf.*stat. Arbeitsst.*bei Dunkelheit Anordnung n. Unt.**
StL-Nr. 22110513590109219
Verkehrssicherung an Arbeitsstellen von kürzerer Dauer
betriebsfertig aufbauen, vorhalten, warten, instand
setzen, betreiben und abbauen. Vorübergehende Verkehrssicherungsmaßnahmen durchführen.
Nach RSA, Regelplan 'N 2/1 und N 2/5S '
Für stationäre Arbeitsstelle.
Gesamtdauer der Verkehrsführung 'Slot Management AM
Freudenberg '
Bei Dunkelheit.
Verkehrsrechtliche Anordnung nach Unterlagen des AG
einholen und zugehörige Unterlagen erstellen. Erforderliche Ortsbesichtigungen zur Erstellung der Planunterlagen für die verkehrsrechtliche Anordnung durchführen.
Anfallende Gebühren 'sind einzukalkulieren '
Menge: 3,000 St
Zuordnung: 105

*Hinweis*
Schadstelle 27
Baulänge 50,00 m

**00.01.0027 Verk.sich. kürzerer Dauer durchf.*stat. Arbeitsst.*bei Dunkelheit Anordnung n. Unt.**
StL-Nr. 22110513590109219
Verkehrssicherung an Arbeitsstellen von kürzerer Dauer
betriebsfertig aufbauen, vorhalten, warten, instand
setzen, betreiben und abbauen. Vorübergehende Verkehrssicherungsmaßnahmen durchführen.
Nach RSA, Regelplan 'N2/1 und N2/5S '
Für stationäre Arbeitsstelle.
Gesamtdauer der Verkehrsführung 'Slot Management AM
Freudenberg '
Bei Dunkelheit.
Verkehrsrechtliche Anordnung nach Unterlagen des AG
einholen und zugehörige Unterlagen erstellen. Erforderliche Ortsbesichtigungen zur Erstellung der Planunterlagen für die verkehrsrechtliche Anordnung durchführen.
Anfallende Gebühren 'sind einzukalkulieren '
Menge: 3,000 St
Zuordnung: 105

*Hinweis*
Schadstelle 28
Baulänge 35,00 m

**00.01.0028 Verk.sich. kürzerer Dauer durchf.*stat. Arbeitsst.*bei Dunkelheit Anordnung n. Unt.**
StL-Nr. 22110513590109219
Verkehrssicherung an Arbeitsstellen von kürzerer Dauer
betriebsfertig aufbauen, vorhalten, warten, instand
setzen, betreiben und abbauen. Vorübergehende Verkehrssicherungsmaßnahmen durchführen.
Nach RSA, Regelplan 'N2/1 und N2/5S '
Für stationäre Arbeitsstelle.
Gesamtdauer der Verkehrsführung 'Slot >Management AM
Freudenberg '
Bei Dunkelheit.
Verkehrsrechtliche Anordnung nach Unterlagen des AG
einholen und zugehörige Unterlagen erstellen. Erforderliche Ortsbesichtigungen zur Erstellung der Planunterlagen für die verkehrsrechtliche Anordnung durchführen.
Anfallende Gebühren 'sind einzukalkulieren '
Menge: 3,000 St
Zuordnung: 105

*Hinweis*
Schadstelle 29
Baulänge 52,00 m

**00.01.0029 Verk.sich. kürzerer Dauer durchf.*stat. Arbeitsst.*bei Dunkelheit Anordnung n. Unt.**
StL-Nr. 22110513590109219
Verkehrssicherung an Arbeitsstellen von kürzerer Dauer
betriebsfertig aufbauen, vorhalten, warten, instand
setzen, betreiben und abbauen. Vorübergehende Verkehrssicherungsmaßnahmen durchführen.
Nach RSA, Regelplan 'N2/1 und N2/5S '
Für stationäre Arbeitsstelle.
Gesamtdauer der Verkehrsführung 'Slot Management AM
Freudenberg '
Bei Dunkelheit.
Verkehrsrechtliche Anordnung nach Unterlagen des AG
einholen und zugehörige Unterlagen erstellen. Erforderliche Ortsbesichtigungen zur Erstellung der Planunterlagen für die verkehrsrechtliche Anordnung durchführen.
Anfallende Gebühren 'sind einzukalkulieren '
Menge: 3,000 St
Zuordnung: 105

*Hinweis*
Schadstelle 30
Baulänge 75,00 m

**00.01.0030 Verk.sich. kürzerer Dauer durchf.*stat. Arbeitsst.*bei Dunkelheit Anordnung n. Unt.**
StL-Nr. 22110513590109219
Verkehrssicherung an Arbeitsstellen von kürzerer Dauer
betriebsfertig aufbauen, vorhalten, warten, instand
setzen, betreiben und abbauen. Vorübergehende Verkehrssicherungsmaßnahmen durchführen.
Nach RSA, Regelplan 'N2/1 und N2/5S '
Für stationäre Arbeitsstelle.
Gesamtdauer der Verkehrsführung 'Slot Management AM
Freudenberg '
Bei Dunkelheit.
Verkehrsrechtliche Anordnung nach Unterlagen des AG
einholen und zugehörige Unterlagen erstellen. Erforderliche Ortsbesichtigungen zur Erstellung der Planunterlagen für die verkehrsrechtliche Anordnung durchführen.
Anfallende Gebühren 'sind einzukalkulieren '
Menge: 3,000 St
Zuordnung: 105

*Hinweis*
Schadstelle 31
Baulänge  ca 1.300m

**00.01.0031 Verk.sich. kürzerer Dauer durchf.*stat. Arbeitsst.*bei Dunkelheit Anordnung n. Unt.**
StL-Nr. 22110513590109219
Verkehrssicherung an Arbeitsstellen von kürzerer Dauer
betriebsfertig aufbauen, vorhalten, warten, instand
setzen, betreiben und abbauen. Vorübergehende Verkehrssicherungsmaßnahmen durchführen.
Nach RSA, Regelplan 'N3, System 3, 8 und 4 '
Für stationäre Arbeitsstelle.
Gesamtdauer der Verkehrsführung 'Slot Management AM
Freudenberg
 '
Bei Dunkelheit.
Verkehrsrechtliche Anordnung nach Unterlagen des AG
einholen und zugehörige Unterlagen erstellen. Erforderliche Ortsbesichtigungen zur Erstellung der Planunterlagen für die verkehrsrechtliche Anordnung durchführen.
Anfallende Gebühren 'sind einzukalkulieren
 '
Menge: 5,000 St
Zuordnung: 105

**00.01.0032 Kontrolle d. Verkehrss. an Arb.st. zweimal täglich*elektron. Gerät**
StL-Nr. 22110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 60,000 d
Zuordnung: 105

**00.01.0033 Verkehrsschild aufstellen*Retroreflkt.RA 2, Aufbau B Aufstv. Wahl AN**
Verkehrsschild aufstellen und beseitigen, für die Bauzeit vorhalten und warten. Aufstellvorrichtung nach
stat. Erfordernissen. Vorübergehende Sicherungsmaßnahmen durchführen. 70 v.H. des Preises werden nach Aufstellen, der Rest nach Beseitigen vergütet.
Verkehrsschild 'Rechteck H x B ca. 1,75 m x 1,25 m,
Ausführung und Beschriftung nach Angaben des AG (s.
Verkehrsführungspläne in den Anlagen).'
Retroreflektierend mit Folie der Bauart RA 2, Aufbau B.
Aufstellvorrichtung nach Wahl des AN aufstellen.
Menge: 5,000 St

**00.01.0034 Verkehrsschild aufstellen*Retroreflkt.RA 2, Aufbau B Aufstv. Wahl AN**
Verkehrsschild aufstellen und beseitigen, für die Bauzeit vorhalten und warten. Aufstellvorrichtung nach
stat. Erfordernissen. Vorübergehende Sicherungsmaßnahmen durchführen. 70 v.H. des Preises werden nach Aufstellen, der Rest nach Beseitigen vergütet.
Verkehrsschild 'Roter Punktbeschilderung,900*600 mm
Beschriftung nach Angaben des AG.'
Retroreflektierend mit Folie der Bauart RA 2, Aufbau B.
Aufstellvorrichtung nach Wahl des AN aufstellen.
Menge: 5,000 St

**00.01.0035 Markierungsfläche trocknen**
StL-Nr. 221131105
Fläche für Markierung schonend trocknen. Abgerechnet
wird die zu markierende Fläche. Bei Pfeil, Buchstabe,
Ziffer, Verkehrsschild und Piktogramm ergibt sich die
Fläche aus dem kleinsten umschließenden Rechteck.
Menge: 60,000 m2
Zuordnung: 131

**00.01.0036 Markierungsfläche reinigen**
StL-Nr. 22113111099
Fläche für Markierung reinigen. Kehrgut aufnehmen und
nach Wahl des AN verwerten. Abgerechnet wird die zu
markierende Fläche. Bei Pfeil, Buchstabe, Ziffer, Verkehrsschild, und Piktogramm ergibt sich die Fläche aus
dem kleinsten umschließenden Rechteck.
Reinigung 'mit Hochdruckwasserstrahl und direkter
Aufnahme des verschmutzten Wassers mit Saugkehrwagen.
Kehrgut laden, nach Angabe des AG - siehe 3.6 der
Baubeschreibung - übernehmen, befördern und der
vollständigen Entsorgung außerhalb der Baustelle nach
Wahl des AN zuführen. NAchweise führen und dem AG
vorlegen.
Straßenkehricht Abfallschlüssel 20 03 03.
Die Ausführung erfolgt nicht in zusammenhängenden
Teilflächen.
  '
Menge: 1000,000 m2
Zuordnung: 131

#### Unterabschnitt 00.02 Vorarbeiten

**00.02.0001 Asphaltbefestigung trennen*schneiden**
StL-Nr. 2231130389109
Asphaltbefestigung geradlinig trennen.
Bereich 'Trennschnitt im Bereich Deckenerneurung für
Herstellung des Anschlusses an sanierten Fahrstreifen
und
Bestand.
Trennschnitt an Übergangskonstruktionen.

Ausführung in nicht zusammenhängenden Teilflächen vor
Fräsarbeiten der Asphaltbefestigung. und quer
(Bauanfang und -Enden) zur Fahrbahnachse zum Anschluss
an erhalten bleibenden Asphaltbefestigungen. - Längs-
und Querfugen
Ausführung der Aufbrucharbeiten
Nach Trennschnitt.'
Trennen durch Schneiden.
Dicke der Asphaltbefestigung '= ca. 3,00 bis 6,00 cm.
Nach Aufbruch- bzw. Fräsarbeiten ist die Flankenfläche
des Randes der bestehenden Asphaltbefestigung bzw. die
Schnittfläche in gesamter Tiefe rückstands- und
staubfreifrei durch Hochdruckwasserstrahl reinigen.
Lose Bestandteile aufnehmen.
Anfallendes Kehr- und Reinigungsgut durch
Hochdruckwasserstrahl aufnehmen/
entsorgen. Wasser mit Saugkehreinheit aufnehmen/
entsorgen.

Beschädigte Schnittkanten vor Einbau des
Asphaltmischguts nachschneiden und Randkeil abtragen/
entsorgen.'
Menge: 12700,000 m
Zuordnung: 113

**00.02.0002 Asphaltbefestigung trennen Einzelfl.*schneiden**
StL-Nr. 2231130383109
Asphaltbefestigung geradlinig trennen.
in Einzelflächen längs und quer zur Fahrbahnachse,
Trennen durch Schneiden.
Dicke der Asphaltbefestigung ' '
Menge: 6000,000 m
Zuordnung: 113

**00.02.0003 Asphalt fräsen Fräsasph. verw.*Unebenheit 4 mm**
StL-Nr. 22311300599909011
Asphalt fräsen und Fräsgut aufnehmen. Anschlusskante
geradlinig auf Frästiefe herstellen. Der Schnittlinienabstand darf maximal 15 mm betragen.
Asphalt '10-15 cm '
Asphaltschicht 'Decke und Binder '
Frästiefe '13cm '
Fläche 'Fahrbahn '
Fräsasphalt nach Wahl des AN verwerten.
Unebenheiten der gefrästen Fläche höchstens 4 mm innerhalb einer 4,00 m langen Messstrecke in Längs- und
Querrichtung.
Menge: 40000,000 m2
Zuordnung: 113

**00.02.0004 Asphalt fräsen Tiefe ü.2,5-4,5cm*Fahrbahn*Fräsasph. verw. Unebenheit 4 mm**
StL-Nr. 22311300599301911
Asphalt fräsen und Fräsgut aufnehmen. Anschlusskante
geradlinig auf Frästiefe herstellen. Der Schnittlinienabstand darf maximal 15 mm betragen.
Asphalt '4-5 '
Asphaltschicht 'Deckschicht '
Frästiefe über 2,5 bis 4,5 cm.
Fläche = Fahrbahn.
Breite '2,50 - 7,00 m '
Fräsasphalt nach Wahl des AN verwerten.
Unebenheiten der gefrästen Fläche höchstens 4 mm innerhalb einer 4,00 m langen Messstrecke in Längs- und
Querrichtung.
Menge: 35000,000 m2
Zuordnung: 113

**00.02.0005 Unterlage reinigen*lose Teile aufn. Einzelflächen**
StL-Nr. 2231130589129
Unterlage reinigen. Anfallendes Kehrgut nach Wahl des
AN verwerten.
Unterlage 'gefräste Asphaltschicht Unterlage
rückstands- und staubfrei durch Hochdruckwasserstrahl
reinigen. '
Lose Bestandteile von Schadstellen aufnehmen.
Nicht zusammenhängende Teilflächen.
Reinigungsgerät 'Hochdruckreinigungsgerät nach Wahl des
AN.
Anfallendes Kehr- und Reinigungsgut durch
Hochdruckwasserstrahl aufnehmen, nach Angabe des AG
siehe 3.6 der Baubeschreibung - übernehmen,
transportieren und der vollständigen Entsorgung
ausserhalb der Baustelle nach Wahl des AN zuführen.
Nachweise sind dem AG vorzulegen.
  '
Menge: 74000,000 m2
Zuordnung: 113

**00.02.0006 Bitumenemulsion aufsprühen Bk100-Bk3,2*Asphalt gefräst Rampenspritzgerät*C60BP4-S Menge 350 g/m2**
StL-Nr. 223113063121149
Bitumenemulsion zur Herstellung des Schichtenverbundes
aufsprühen.
Auf Verkehrsflächen der Belastungsklassen Bk100 bis
Bk3,2.
Unterlage = Asphaltbefestigung, gefräst.
Mit Rampenspritzgerät.
Bindemittel = C60BP4-S.
Bindemittelmenge = 350 g/m2.
Vor Einbau 'Asphaltbinderschicht.
Ausführung in nicht zusammenhängenden Teilflächen. '
Menge: 38000,000 m2
Zuordnung: 113

**00.02.0007 Bitumenemulsion aufsprühen Bk100-Bk3,2*Asphalt gefräst Rampenspritzgerät*C60BP4-S Menge 350 g/m2*vor A.deckschicht**
StL-Nr. 223113063121143
Bitumenemulsion zur Herstellung des Schichtenverbundes
aufsprühen.
Auf Verkehrsflächen der Belastungsklassen Bk100 bis
Bk3,2.
Unterlage = Asphaltbefestigung, gefräst.
Mit Rampenspritzgerät.
Bindemittel = C60BP4-S.
Bindemittelmenge = 350 g/m2.
Vor Einbau Asphaltdeckschicht.
Menge: 65000,000 m2
Zuordnung: 113

*Hinweis*
Für OPA Belag-Abdichtung

**00.02.0008 Bitumenhalt. Zwischenschicht herst.**
Bitumenhaltige Zwischenschicht herstellen. Polymermodifiziertes Bitumen 40/100-65 A maschinell mit Rampenspritzgerät aufbringen
Bindemittelmenge 500g/m²
Menge: 6500,000 m2
Zuordnung: 113

*Hinweis*
Links und rechts der Asphaltfahrbahn befinden sich
Betonelemente, die mit Vergußmasse verfüllt sind.
Nach dem Fräsen sind der Betonleitstreifen und die
Betonplatten vollständig von der Vergussmasse zu
entfernen

**00.02.0009 Fuge ausräumen und säubern Längsfuge*Deckschicht*Breite mind. 15mm Tiefe 40 mm**
Bestehende Fuge ausräumen und Fugenspalt säubern. Ausbaustoffe nach Wahl des AN verwerten.
Längsfuge.
In der Asphaltdeckschicht.
siehe beigefügte Schadensliste
Menge: 2500,000 m
Zuordnung: 113

*Hinweis*
Schadstelle 21

**00.02.0010 Pechhaltige Befestigung aufnehmen*Teerbeton*Pech beseit. ges.**
StL-Nr. 223113018919991
Pechhaltige Befestigung lösen und aufnehmen. Beschaffenheit nach Unterlagen des AG.
Schicht 'Decke und Binder '
Befestigung = Teerbeton.
Dicke '4 cm '
Fläche 'siehe Schadstellenliste 2026 '
Lösen 'durch Fräsen, inklusive geschlossener Kabine der
Fräse. Sollte ein Aufbrechen durch den AN angstrebt
werden, so ist dies bis zu einer Kanr´tenlänge von 25
cm zulässig, muss jedoch vorher mit dem AG vor Ort
abgestimmt werden.
Nach dem Aufnehmen, Fläche reinigen.
Ausführung in nicht zusammenhängenden Teilflächen,
einschl. Zwickeln, Streifen und Aufweitungen. '
Pechhaltiges Fräsgut / Aufbruchgut beseitigen nach Un-
terlagen des AG. Entsorgen wird gesondert vergütet.
Menge: 21000,000 m2
Zuordnung: 113

**00.02.0011 N.gefährl. Abfall aus Baustelle ent Asphalt*Entsorgung AN Gebühr einrechn.**
StL-Nr. 2121021215110
Nicht gefährlichen Abfall aus Baustelle laden, fördern
und entsorgen. Schadstoffbelastung nach Unterlagen des
AG.
Abgerechnet wird nach Wiegescheinen.
Abfall = Asphaltbefestigung. Abfallschlüsselnummer = 17
03 02.
Entsorgung nach Wahl des AN.
Gebühren der Abfallentsorgung sind einzurechnen.
Menge: 11100,000 t
Zuordnung: 102

**00.02.0012 Gefährl. Abfall aus Baustelle ents. Bitumen u. Teer*Gebühr einrechn.**
StL-Nr. 21210221721
Gefährlichen Abfall aus Baustelle laden, fördern und
entsorgen. Art der Belastung und Entsorgung nach Unterlagen des AG. Entsorgungsnachweis nach Unterlagen des
AG führen.
Abgerechnet wird nach Wiegescheinen.
Kohlenteerhaltige Bitumengemische. Ab-
fallschlüsselnummer = 17 03 01.
Gebühren der Abfallentsorgung sind einzurechnen.
Menge: 2100,000 t
Zuordnung: 102

#### Unterabschnitt 00.03 Asphaltarbeiten

**00.03.0001 Erfassung des Temperaturprofils**
Erfassen und dokumentieren der Asphaltoberflächentemperatur beim Einbau direkt hinter der Einbaubohle
über die gesamte Einbaubreite im Rahmen der
Eigenüberwachung.

Liefern aller erforderlicher Anbauteile und
Systemkomponenten einschl. Montagearbeiten und
Erfassung der Messdaten. Die Messergebnisse sowie die
Rohdaten sind
dem AG zu übergeben.

Geräteraustattung und zu übergebende Daten sin in der
Anlage 2, Hinweise für die Ausschreibung und Ergänzung
für die Baubeschreibung zu entnehmen.
Menge: 1,000 Psch

**00.03.0002 Flächendeckende Verdichtungskontr.**
Flächendeckende Verdichtungskontrolle gem. Anlage 2
(Hinweise für die Ausschreibung und Ergänzung für die
Baubeschreibung) ist für jede eingebaute Asphaltschicht
durchzuführen.
Aufzeichnung und Dokumentation aller dynamischen
Verdichtungsübergänge und Oberflächentemperatur des
Asphalts.
Messtechnik, Festeinbauten an den Geräten sowie
Vorhalten der Erfassungseinheiten.

Die Dokumentation aller erfassten Daten ist dem
Auftraggeber digital und ausgedruckt in Papierform,
tabellarisch und zur Visualisierung als Flächenplott in
einem Bericht zusammenzufassen und zu übergeben.
Menge: 1,000 Psch

**00.03.0003 Erweiterte Eignungsprüfung**
Im Rahmen der Eigungsprüfungen sind durch den AN
folgende
zusätzlichen Prüfungen zu erstellen.

Einaxialer Druck-Schwellversuch zur Bestimmung des
Verformungsverhaltens nach den TP Asphalt-StB, Teil 25
B1

Tieftemperaturverhalten nach den TP Asphalt, Teil 46 A

Verformungsverhalten des eingestzten resultierenden
Bindemittels nach der AL DSR-Prüfung.

Angabe zum Haftverhalten zwischen Bitumen und Gestein
nach den TP Asphalt-StB, Teil 11

Angaben der Phasenübergangstemperatur des
viskositätsveränderten Bitumens mittels dynamischen
Scherrheometer nach der AL DSR-Prüfung

Alle hierfür notwendigen zusätzlichen Untersuchungen,
Leistungen und Kosten für alle temperaturabgesenkten
bitum. Mischgüter innerhalb dieser Ausschreibung sind
hier einzukalkulieren.
Menge: 1,000 Psch

**00.03.0004 Erfassung der Einbaubed Einbaus**
Beim Einbau vo TA-Asphalt sind während des gesamten
Einbauzeitraums durch den An im Rahmen der
Eigenüberwachung folgende Messungen durchzuführen und
zu dokumentieren.
Wetter (mindestens stündlich
Lufttemperatur (Messung in Metern Höhe und Temperatur
der Unterlage);mindestens stündlich
Windgeschwindigkeit und -richtung (mindestens stündlich
oder kontinuierlich);
Relative Luftfeuchte (mindestens stündlich oder
kontinuierlich)
Temperatur des angelieferten Asphaltmischguts bei jedem
Entladevorgang im Beschicker- und Fertigerkübel
Zunahme der Verdichtung von Beginn bis zum Ende des
Asphalteinbaus mittels Aufsetz-Sonde
(Elektromagnetische Messung (PQI Sonde) oder
Radioaktive Messung (Isotopensonde))
Dokumentation der aufgebrachten Bitumenemulsion
inmittelbar vor der Überbauung (Art und Ansprühmenge
desr eingesetzten Bitumenemulsion, angesprühte
Unterlage je Einbaubahn, Lage der Einbaubahn, Station,
Datum/Uhrzeit und Foto)
Menge: 1,000 Psch

**00.03.0005 Asphaltbindersch.AC 16 B S SG herst Bk100*Dicke 9,0 cm*Kategorie C 100/0 Kalk.füller CC 70*m. Besch.**
Asphaltbinderschicht aus Asphaltbinder AC 16 B S SG
nach Unterlagen des AG herstellen. Anlieferung des
Asphaltmischguts in thermoisolierten
Transportbehältern.
In Verkehrsflächen der Belastungsklasse Bk100.
Einbaudicke = 9,5 cm.
Bindemittel '10/40-65A oder PmB 10/25VL'
Grobe Gesteinskörnung = Kategorie C 100/0.
Fremdfüller = Kalksteinfüller Kategorie CC 70.
.
Menge: 32500,000 m2
Zuordnung: 113

**00.03.0006 Asphaltbindersch.AC 16 B S SG herst Bk100*Dicke 8,0 cm*Kategorie C 100/0 Kalk.füller CC 70*m. Besch.**
Asphaltbinderschicht aus Asphaltbinder AC 16 B S SG
nach Unterlagen des AG herstellen. Anlieferung des
Asphaltmischguts in thermoisolierten
Transportbehältern.
In Verkehrsflächen der Belastungsklasse Bk100.
Einbaudicke = 8,0 cm.
Bindemittel '10/40-65A oder PmB 10/25VL'
Grobe Gesteinskörnung = Kategorie C 100/0.
Fremdfüller = Kalksteinfüller Kategorie CC 70.
Menge: 6500,000 m2
Zuordnung: 113

**00.03.0007 Asphaltdecksch. aus PA 8 herstellen Bk100-Bk3,2*Dicke 5 cm m.Abd. Bitumen40/100-65A*Kalk.füller CC 90 Böschung 2 zu 1**
Asphaltdeckschicht aus offenporigem Asphalt PA 8 herstellen. Grobe Gesteinskörnung Kornformkennzahl höchstens 10. Bindemittelvolumen mindestens 11,5 Vol.-v.H.
Anlieferung des Asphaltmischguts in thermoisolierten
Transportbehältern.
In Verkehrsflächen der Belastungsklassen Bk100 bis
Bk3,2.
Einbaudicke = 5 cm
Bindemittel = 65/105-70A
Fremdfüller = Kalksteinfüller Kategorie CC 90.
Seitliche Abböschungen mit Neigung 2 zu 1 herstellen.
Menge: 6500,000 m2
Zuordnung: 113

**00.03.0008 Asphaltdecksch. aus SMA 8 S herst. Bk100*Dicke 3,5 cm*mit Beschicker**
StL-Nr. 22311341812900001
Asphaltdeckschicht aus Splittmastixasphalt SMA 8 S herstellen. Anlieferung des Asphaltmischguts in
thermoisolierten Transportbehältern.
In Verkehrsflächen der Belastungsklasse Bk100.
Einbaudicke = 3,5 cm.
Bindemittel ' '
Einbau mit Beschicker.
Menge: 64000,000 m2
Zuordnung: 113

*Hinweis*
Trockenschnitt mit Staubabsaugung

**00.03.0009 Anschluss a. Fuge m. Fugenm. herst.*Deckschicht Tiefe 35 mm*Breite 10 mm Fugenmasse N2**
StL-Nr. 22311391291051001
Anschluss als Fuge mit Fugenmasse herstellen.
Fuge 'Längsfuge '
In der Asphaltdeckschicht ausbilden.
Fugenspalttiefe = 35 mm.
Fugenspaltbreite = 10 mm.
Mit heiß verarbeitbarer Fugenmasse Typ N2, einschließlich zugehörigem und zuvor aufgetragenem Voranstrichmittel.
Menge: 28000,000 m
Zuordnung: 113

**00.03.0010 Anschluss a. Fuge m. Fugenm. herst.*Deckschicht Tiefe 35 mm*Breite 10 mm Fugenmasse N2**
StL-Nr. 22311391291051001
Anschluss als Fuge mit Fugenmasse herstellen.
Fuge 'Querfuge '
In der Asphaltdeckschicht ausbilden.
Fugenspalttiefe = 35 mm.
Fugenspaltbreite = 10 mm.
Mit heiß verarbeitbarer Fugenmasse Typ N2, einschließlich zugehörigem und zuvor aufgetragenem Voranstrichmittel.
Menge: 500,000 m
Zuordnung: 113

**00.03.0011 Anschluß a. Fuge * B-fugenband herst.**
Anschluss als Fuge an besteh.
Asphaltschicht oder BAuteil in der Dicke der
Asphaltschicht mit Bitumenfugenband einschließlich
zugehörigem und zuvor
aufgetragenem Voranstrichmittel herstellen.
Anschluß an Asphaltdeckschicht
Längsfuge
Spezial Fugenband für OPA-Beläge ist zwingend
erforderlich.
Menge: 1800,000 m

**00.03.0012 Abstumpfungsmaßnahme durchführen bit.LFK 1/3*Gestein wie Decke*maschinell**
StL-Nr. 2231139523191
Abstumpfungsmaßnahme zur Erhöhung der Anfangsgriffigkeit durch gleichmäßiges Aufbringen und Einwalzen von
Abstreukörnung durchführen. Nicht gebundene Abstreukörnung aufnehmen und nach Wahl des AN verwerten.
Abstreukörnung = leicht bituminierte Lieferkörnung 1/3.
Aus Gestein wie grobe Gesteinskörnung in Asphaltdeckschicht.
Abstreumenge '1kg/m²'
Maschinell abstreuen.
Menge: 64000,000 m2
Zuordnung: 113

**00.03.0013 Verkehrsfläche kehren*VSM durchführen**
StL-Nr. 22311397791
Verkehrsfläche mit einer selbstaufnehmenden Kehrmaschine nach Verkehrsfreigabe unverzüglich nach Aufforderung
durch den AG kehren. Kehrgut aufnehmen und nach Wahl
des AN verwerten.
Verkehrsfläche 'siehe Schadstellenliste'
Erforderliche Verkehrssicherungsmaßnahmen durchführen.
Menge: 70000,000 m2
Zuordnung: 113

*Hinweis*
Für OPA Belag und SMA, Trockenschnitt mit
Staubabsaugung

**00.03.0014 Rückschnitt Asphalt, Bauphasen**
Rückschnitt Asphalt, Bauphasen
Nach Einbau des 1. Teilabschnittes,
mittels Schnur und Silberbronze einen
Strich auf der neu eingebauten Deckschicht aufbringen,
ca. 10 cm vom Rand um einen sauberen Anschluß zwischen
1. und 2. Fahrbahn zu gewährleisten.
Der Rückschnitt muss trocken erfolgen mit
Staubentsorgung
Schnitttiefe d= 5-8 cm
Menge: 5000,000 m

#### Unterabschnitt 00.04 Markierung

**00.04.0001 Erfassung Altmarkierung**
Einmessen der vorhandenen Markierung: Randmarkierung,
Leitlinien und Blockmarkierung mit Abstand zur
bestehenden Schutzeinrichtung bzw. Fahrbahnrand,
einschließlich der Ermittlung der jeweiligen
Fahrstreifen- breite vor Beginn der Bauarbeiten.
Markierung feldbuchmäßig auf Stationen (alle 250m)
einmessen oder Aufnahme durch einen Vermesser.
Die Daten sind dem AG vor Beginn der BAuarbeiten zur
Prüfung übergeben.
Menge: 1,000 Psch

**00.04.0002 Längsmarkierung entfernen durchg.Fb.begr.*Breite 0,30 m sonst. Markierung*a.Asphaltdecksch. Deckenerneuerung*feinstfräsen Abf.d. Verw.zuf.**
StL-Nr. 22113100514211101
Längsmarkierung einschl. evtl. Sperrflächenumrandung
entfernen. Abgerechnet wird der entfernte Strich, bei
Doppelstrichen zwei Striche.
Durchgehender Strich als Fahrbahnbegrenzung.
Strichbreite = 0,30 m.
Markierungsstoffart = sonstiger spritzbarer Markierungsstoff.
Auf Asphaltdeckschicht.
Entfernen für Deckenerneuerung.
Durch Feinstfräsen.
Abfall aufnehmen und nach Wahl des AN verwerten.
Menge: 8500,000 m
Zuordnung: 131

**00.04.0003 Sonstige Markierung entfernen Quermarkierung*a.Asphaltdecksch. Deckenerneuerung*Abf.d. Verw.zuf.**
StL-Nr. 22113101019911001
Sonstige Markierung wie Quermarkierung, Schrägstrich
der Sperrfläche oder Parkmarkierung entfernen. Abgerechnet wird der entfernte Strich.
Quermarkierung.
Strichbreite ' bis 0,15 cm'
Markierungsstoffart 'Kaltplastikmasse, Folie, sonstiger
spritzbarer Markierungsstoff '
Auf Asphaltdeckschicht.
Entfernen für Deckenerneuerung.
Abfall aufnehmen und nach Wahl des AN verwerten.
Menge: 11200,000 m
Zuordnung: 131

**00.04.0004 Markierungszeichen entfernen*a.Asphaltdecksch. Deckenerneuerung*Abf.d. Verw.zuf.**
StL-Nr. 221131015911001
Markierungszeichen entfernen. Abgerechnet wird die entfernte markierte Fläche. Bei Pfeil, Buchstabe, Ziffer,
Verkehrsschild und Piktogramm ergibt sich die Fläche
aus dem kleinsten umschließenden Rechteck.
Markierungsstoffart 'Kaltplastikmasse, Folie, sonstiger
spritzbarer Markierungsstoff '
Auf Asphaltdeckschicht.
Entfernen für Deckenerneuerung.
Abfall aufnehmen und nach Wahl des AN verwerten.
Menge: 10,000 m2
Zuordnung: 131

**00.04.0005 Längsmarkierung Typ II herstellen Leitlinie 1 zu 2*Breite 0,15 m mit Vormarkierung*Kaltplastikmasse Aggl.unregelm.*P 7 grobstr. Decke**
StL-Nr. 22113150532164021
Längsmarkierung Typ II einschl. evtl.
Sperrflächenumrandung als endgültige Markierung herstellen. Abgerechnet wird der markierte Strich, bei
Doppelstrichen zwei Striche.
Unterbrochen; Verhältnis Strich/Lücke 1 zu 2 als Leitlinie.
Strichbreite = 0,15 m.
Strich mit Vormarkierung.
Markierungssystem aus reaktivem Stoff, nicht spritzbar
(Kaltplastikmasse).
Als Agglomeratmarkierung, unregelmäßig angeordnet.
Verkehrsklasse = P 7.
Markierung auf grobstrukturierter Asphaltdeckschicht.
Menge: 3000,000 m
Zuordnung: 131

**00.04.0006 Längsmarkierung Typ II herstellen durchg.Fstr.begr.*Breite 0,15 m mit Vormarkierung*Kaltplastikmasse Aggl.unregelm.*P 7 grobstr. Decke**
StL-Nr. 22113150522164021
Längsmarkierung Typ II einschl. evtl.
Sperrflächenumrandung als endgültige Markierung herstellen. Abgerechnet wird der markierte Strich, bei
Doppelstrichen zwei Striche.
Durchgehend als Fahrstreifenbegrenzung.
Strichbreite = 0,15 m.
Strich mit Vormarkierung.
Markierungssystem aus reaktivem Stoff, nicht spritzbar
(Kaltplastikmasse).
Als Agglomeratmarkierung, unregelmäßig angeordnet.
Verkehrsklasse = P 7.
Markierung auf grobstrukturierter Asphaltdeckschicht.
Menge: 9000,000 m
Zuordnung: 131

**00.04.0007 Längsmarkierung Typ II herstellen Blockmark. 1 zu 1*Breite 0,30 m mit Vormarkierung*Kaltplastikmasse Aggl.unregelm.*P 7 grobstr. Decke**
StL-Nr. 22113150544164021
Längsmarkierung Typ II einschl. evtl.
Sperrflächenumrandung als endgültige Markierung herstellen. Abgerechnet wird der markierte Strich, bei
Doppelstrichen zwei Striche.
Unterbrochen; Verhältnis Strich/Lücke 1 zu 1 als Fahrbahnbegrenzung (Blockmarkierung).
Strichbreite = 0,30 m.
Strich mit Vormarkierung.
Markierungssystem aus reaktivem Stoff, nicht spritzbar
(Kaltplastikmasse).
Als Agglomeratmarkierung, unregelmäßig angeordnet.
Verkehrsklasse = P 7.
Markierung auf grobstrukturierter Asphaltdeckschicht.
Menge: 600,000 m
Zuordnung: 131

**00.04.0008 Längsmarkierung Typ II herstellen durchg.Fb.begr.*Breite 0,30 m mit Vormarkierung*Kaltplastikmasse Aggl.unregelm.*P 7 grobstr. Decke**
StL-Nr. 22113150514164021
Längsmarkierung Typ II einschl. evtl.
Sperrflächenumrandung als endgültige Markierung herstellen. Abgerechnet wird der markierte Strich, bei
Doppelstrichen zwei Striche.
Durchgehend als Fahrbahnbegrenzung.
Strichbreite = 0,30 m.
Strich mit Vormarkierung.
Markierungssystem aus reaktivem Stoff, nicht spritzbar
(Kaltplastikmasse).
Als Agglomeratmarkierung, unregelmäßig angeordnet.
Verkehrsklasse = P 7.
Markierung auf grobstrukturierter Asphaltdeckschicht.
Menge: 8000,000 m
Zuordnung: 131

**00.04.0009 Markierungsfläche trocknen**
StL-Nr. 221131105
Fläche für Markierung schonend trocknen. Abgerechnet
wird die zu markierende Fläche. Bei Pfeil, Buchstabe,
Ziffer, Verkehrsschild und Piktogramm ergibt sich die
Fläche aus dem kleinsten umschließenden Rechteck.
Menge: 20,000 m2
Zuordnung: 131

**00.04.0010 Markierungsfläche reinigen Saugkehrwagen**
StL-Nr. 22113111002
Fläche für Markierung reinigen. Kehrgut aufnehmen und
nach Wahl des AN verwerten. Abgerechnet wird die zu
markierende Fläche. Bei Pfeil, Buchstabe, Ziffer, Verkehrsschild, und Piktogramm ergibt sich die Fläche aus
dem kleinsten umschließenden Rechteck.
Reinigung mit Saugkehrwagen.
Menge: 400,000 m2
Zuordnung: 131

#### Unterabschnitt 00.05 Sigeko

**00.05.0001 Erstellung der Vorankündigung**
Erstellung der Vorankündigung gem. § 2 (2)
der Baustellenverordnung, einschl. Aktualisierung
während der Bauzeit
Menge: 1,000 St

**00.05.0002 Erstellung des Sicherheits- und Gesundheitsschutzplanes**
Erstellung des Sicherheits- und Gesundheitsschutzplanes gem. § 2 (3) und § 3 (2) der
Baustellenverordnung
Menge: 1,000 Psch

*Hinweis*
30 Schadstellen pro
 Schadstelle 30 mim

**00.05.0003 Koordinierung und Begehung der Baumaßnahme**
Koordinierung und Begehung der Baumaßnahme
gem. § 3 (3) Abs. 1, 2, 4 und 5 der Baustellenverordnung. Begehung 1 bis 2 x wöchentlich,
einschl. Protokollanfertigung.
Das Protokoll ist dem AG im Dateiformat .pdf per
Email zuzusenden. Es sind mind. 3 Farbfotos der
laufenden Arbeiten ins Protokoll einzubinden.
Menge: 30,000 St

**00.05.0004 Baubesprechung (einschl. Protokoll)**
Baubesprechung (einschl. Protokoll) zur
Koordinierung gem. § 3 (3) Abs. 1, 2, 4 und 5 der
Baustellenverordnung. Baubesprechung nach
Erfordernis, in Abstimmung mit dem AG
Menge: 1,000 Psch

#### Unterabschnitt 00.06 Kontrollprüfungen

**00.06.0001 Probenentnahme Walzasphalt**
Materialprobe nach TP Asphalt-StB Teil 27 und nach
Angabe des AG entnehmen.
Material: Asphaltmischgut, Walzasphalt, Gussasphalt.
Probennahme aus dem Bereich der Verteilerschnecke.
Material in Probegefäß füllen.
Probegefäß = sauberer 10 l Blecheimer mit dicht
schließendem Deckel.
Probegefäß liefern wird gesondert vergütet.
Probegefäß gut lesbar und dauerhaft an der Seitenwand
beschriften.
Probenahme nur in einem gemeinsamen Termin mit der
örtlichen BÜ.
Menge: 60,000 St

**00.06.0002 Probegefäß liefern 10-l-Blecheimer**
StL-Nr. 21910171210
Probegefäß zur Aufnahme von Baustoffproben, für Kontrollprüfungen und für Rückstellproben des AG liefern.
Probegefäß = sauberer 10-l-Blecheimer mit dicht schließendem Deckel.
Menge: 60,000 St
Zuordnung: 101

*Hinweis*
Pro Schadstelle und Einbaulagen

**00.06.0003 Schichtdickenmessung Wirbelstr.**
Bestimmung der Schichtdicke nach TP D - StB.
Abrechnung nach Anzahl der Messpunkte.

Elektromagnetische Dickenmessungen nach dem Wirbelstromverfahren.
Menge: 60,000 St

**00.06.0004 Gegenpole für Kontrollpr. verlegen AL 30x100cm,0,1mm*Fräsfläche**
StL-Nr. 2191017371103
Gegenpole für Kontrollprüfungen nach Anweisung des AG
für die elektromagnetische Dickenmessung verlegen.
Gegenpol = Aluminium-Folie (0,1 mm 30x100 cm)
max. Messtiefe 50 cm
Unterlage = Fräsfläche.
Menge: 400,000 St
Zuordnung: 101

**00.06.0005 Gegenpole für Kontrollpr. verlegen AL30x100cm,0,15mm*Asphalt**
StL-Nr. 2191017371201
Gegenpole für Kontrollprüfungen nach Anweisung des AG
für die elektromagnetische Dickenmessung verlegen.
Gegenpol = Aluminium-Folie (0,15 mm, 30x100 cm)
max. Messtiefe 50 cm, für Unterlagen m. Ausfallkörnung
Unterlage = Asphaltschicht.
Menge: 400,000 St
Zuordnung: 101

**00.06.0006 Probennahme, Dokumentation, Übergabe der Mischgutproben und Dokumentation an das Prüflabor des AG**
Probenahme gemäß TP Asphalt-StB, Teil 27;
Hinweis zur Kalkulation:
Alle 6.000 m² / je angefangener Arbeitstag je
Asphaltsorte eine Mischgutprobe

Dokumentation:
Führen eines Probenahmeprotokolls je Mischgutsorte
inklusive Fotodokumentation - Vorlage beim AG anfragen,
Liefern des Lieferscheins des LKW's bei der Probenahme,
Liefern der Erstprüfung der jeweiligen Mischgutsorte;

Übergabe der Mischgutproben inkl. Anlieferung von der
jeweiligen Schadstelle und Übergabe der geführten
Dokumentation an das nachfolgende Prüflabor des AG:

Baustoffprüfstelle Dreiländereck GmbH
Hohleichenrain 15
35708 Haiger

Übergabe und Anlieferung je Schadstelle inkl.
Fahrkosten und Personalstunden zwischen Schadstelle und
Labor sind einzukalkulieren
Die Übergabe hat am darauffolgenden Werktag nach
Einbautag stattzufinden - Öffnungszeiten des Labors
sind zu beachten - vorherige telefonische Anmeldung
empfehlenswert.

Mo. bis Do.:  8.00 - 16.00 Uhr
Fr.:  8.00 - 13.00 Uhr

Nach der Übergabe der Mischgutproben an das Labor ist
unverzüglich eine digitalen Ausfertigung der
Dokumentation an den Projektleiter des AG sowie das
Team Stoffstrommanagement des AG unter
baustoffpruefung-as-dil2@autobahn.de digital zu
versenden
Menge: 1,000 Psch

#### Unterabschnitt 00.07 Sonstiges

**00.07.0001 Anfertigen Bautagesberichte**
Der Auftragnehmer hat Bautagesberichte zu führen und
dem Auftraggeber nach fertigstellung jeder Schadstelle
bzw. Bauabschnitt zu übergeben.
Sie müssen alle Angaben enthalten, die für die
Ausführung und Abrechnung des Auftrages von Bedeutung
sein können. Dies sind insbesondere:

Beginn und Ende der Arbeitszeit,
Witterung (Temperatur, Niederschlagsmengen,
Luftfeuchtigkeit),
Anzahl und Qualifikation der auf der Baustelle
beschäftigten Arbeitskräfte,
eingesetzte Nachunternehmer/ andere Unternehmer,
Anzahl und Art der eingesetzen Großgeräte sowie deren
Zu- und Abgang, Anlieferung von Hauptbaustoffen,
Art, Umfang und Ort (Fahrtrichtung, Station, Bauteil)
der geleisteten Arbeiten mit den wesentlichen Angaben
über den Baufortschritt (Beginn und Ende von Leistungen
größeren Umfanges, Betonierzeiten und dergleichen),
Behinderung und Unterbrechung der Ausführung,
Arbeitseinstellung mit Angabe von Gründen,
Unfälle und sonstige wichtige Vorkommnisse, usw.

Abrechnung erfolgt gem. Baufortschritt anteilig nach
Anzahl der Schadstellen (unabhängig von Größe einzelner
Schadstellen), zum Ende der jeweiligen Schadstelle
(nach vollständigen Leistungserbringung und Vorlage der
Bautagesberichte.
Menge: 1,000 Psch

**00.07.0002 Zus. Bautakt DE (Zul)**
Mehrkosten für zusätzlicher Bautakt beim Arbeiten in
Höhe der Deckenerneurung wegen Ausführung der
Leistungen als Teilleistung als Zulage.

Zulage zur Deckenerneuerung AM Freudenberg 2026 für
zusätzlichen Bautakt.
Mehraufwand als Zulage zu allen betroffenen Rückbau-
und Herstellungsarbeiten für die Deckenerneuerung in
einem zusätzlichem Bautakt für Lückenschluss.
Gesamt-Dicke der Deckenerneuerung = 13,0 cm, Ausführung
gem. vorh. OZ in diesem LV-Abschnitt.

Mehraufwand als Zulage zu allen betroffenen
Leistungs-Positionen (einschl. Verkerhssicherungen,
Trennschnitt- Fräs- bzw. Asphaltaufbrucharbeiten,
Fugen-, Markierungsarbeiten, Nacharbeiten sowie
Wochenendarbeiten) für die zusätzlichen Kosten.

Alle zusätzlichen Kosten für Verkerhrssicherungen von
Schadstellen auf Autobahnen sowie Anschlusstellen wie
zusätzliche Baustelleneinrichtung und -räumung(Geräte
und Maschinen sowie Nachunternehmer, An- und Abfahrten,
Transporte, Kolonne usw.), zusätzliche Kosten bei
Rückbau und Herstellung wegen Kleinfläche, Kleinmenge
bzw. Minderbreite sind einzukalkulieren.
Verkehrssicherung längere Dauer für die Ausführung
zusätzlicher Umbau des Fertigers

Diese OZ ist als Pauschale die Zulage für allen
Mehrkosten zu allen  Leistungspositionen einschl. VS
und erforderlichen Rückbau.

Alle Erschwernisse und Handarbeiten sind in den Preisen
einzukalkulieren.

Diese OZ ist als Zulage zu den in diesem LV-Abschnitt
vorh. Leistungs-OZ. Daher werden die entsprechenden
Flächen bzw. Längen in jeweilige Leistungs-OZ vergütet.
Hier sind die Mehrkosten bzw. Zulagen einzurechnen.
Menge: 1,000 Psch

USt %: 19,00
